# Pompe à chaleur pour production d'E.C.S

- Propriété du fichier: CYPE INGENIEROS, S.A.
- Format: FIEBDC-3/2002
- Devise: EUR
- Coûts indirects: 3.00 %
- Frais généraux: 13.00 %
- Bénéfice: 6.00 %
- TVA: 20.00 %

## T Équipements techniques

### TV Climatisation et ventilation

#### TVP PAC et roof-top

**TVP080** U Pompe à chaleur pour production d'E.C.S., air-eau, pour système Q-TON, modèle ESA30E-25C "MITSUBISHI HEAVY INDUSTRIES", puissance calorifique nominale de 30 kW, COP = 4,3, dimensions 1690x1350x720 mm, avec ballon en acier inoxydable, pour installation en intérieur, de 500 litres, contrôle à distance par câble, kit de câblage de vanne à 3 voies et sondes de température, ensemble de deux sondes de température pour ballon, vanne motorisée à 3 voies.
Fourniture et installation de pompe à chaleur pour production d'E.C.S., air-eau, pour système Q-TON, modèle ESA30E-25C "MITSUBISHI HEAVY INDUSTRIES", puissance calorifique nominale de 30 kW, COP = 4,3, dimensions 1690x1350x720 mm, réfrigérant R744, débit d'eau maximal 8,97 l/min, consommation maximale d'électricité 6,98 kW, pression sonore 58 dBA, alimentation triphasée à 400 V, poids 375 kg, compresseur avec technologie Inverter à deux allures (compresseur de type rotatif pour la première étape et compresseur de type scroll pour la seconde étape), limites opératives: entrée d'air entre -25°C et 43°C, entrée d'eau entre 5°C et 63°C, sortie d'eau entre 60°C et 90°C, possibilité de connecter jusqu'à 16 unités contrôlées par un seul contrôleur à distance, avec ballon en acier inoxydable, pour installation en intérieur, de 500 litres, contrôle à distance par câble, kit de câblage de vanne à 3 voies et sondes de température, ensemble de deux sondes de température pour ballon, vanne motorisée à 3 voies. Totalement montée, connectée et mise en marche par l'entreprise installatrice pour le contrôle de son bon fonctionnement.
Inclut: Implantation de l'unité. Mise en place et fixation de l'unité et de ses accessoires. Connecté aux réseaux de conduction d'eau, électrique et de récupération des condensats. Mise en marche.
Critère de métré de projet: Nombre d'unités prévues, selon documentation graphique du Projet.
Critère de mesure de l'ouvrage: On mesurera le nombre d'unités réellement exécutées selon les spécifications du Projet.

| Code | U | Désignation | Quantité | Prix | Montant |
|---|---|---|---|---|---|
| mt42mhi800a | U | Pompe à chaleur pour production d'E.C.S., air-eau, pour système Q-TON, modèle ESA30E-25C "MITSUBISHI HEAVY INDUSTRIES", puissance calorifique nominale de 30 kW, COP = 4,3, dimensions 1690x1350x720 mm, réfrigérant R744, débit d'eau maximal 8,97 l/min, consommation maximale d'électricité 6,98 kW, pression sonore 58 dBA, alimentation triphasée à 400 V, poids 375 kg, compresseur avec technologie Inverter à deux allures (compresseur de type rotatif pour la première étape et compresseur de type scroll pour la seconde étape), limites opératives: entrée d'air entre -25°C et 43°C, entrée d'eau entre 5°C et 63°C, sortie d'eau entre 60°C et 90°C, possibilité de connecter jusqu'à 16 unités contrôlées par un seul contrôleur à distance. (matériau) | 1.000 | 33712.00 | 33712.00 |
| mt42mhi820a | U | Ballon en acier inoxydable, pour installation en intérieur, de 500 litres, pour système Q-TON, "MITSUBISHI HEAVY INDUSTRIES", pression maximale de travail 7 bar, avec 11 connexions, bouche d'inspection, isolation thermique de 100 mm d'épaisseur, anode de magnésium. (matériau) | 1.000 | 4236.00 | 4236.00 |
| mt42mhi811a | U | Kit de câblage de vanne à 3 voies et sondes de température, pour système Q-TON, "MITSUBISHI HEAVY INDUSTRIES", de 20 m de longueur. (matériau) | 1.000 | 746.00 | 746.00 |
| mt42mhi810a | U | Contrôle à distance par câble, pour système Q-TON, "MITSUBISHI HEAVY INDUSTRIES". (matériau) | 1.000 | 706.00 | 706.00 |
| mt42mhi812a | U | Ensemble de deux sondes de température pour ballon, pour système Q-TON, "MITSUBISHI HEAVY INDUSTRIES". (matériau) | 1.000 | 346.00 | 346.00 |
| mt42mhi813a | U | Vanne motorisée à 3 voies, pour système Q-TON, "MITSUBISHI HEAVY INDUSTRIES". (matériau) | 1.000 | 986.00 | 986.00 |
| mt37sve010c | U | Vanne à sphère en laiton nickelé à visser de 3/4". (matériau) | 2.000 | 5.95 | 11.90 |
| mo005 | h | Compagnon professionnel III/CP2 installateur de climatisation. (main-d'œuvre) | 0.500 | 24.91 | 12.46 |
| mo104 | h | Ouvrier professionnel II/OP installateur de climatisation. (main-d'œuvre) | 0.500 | 21.36 | 10.68 |
| % | % | Coûts directs complémentaires | 2 % | 40767.04 | 815.34 |
|  |  | Coûts directs |  |  | 41582.38 |
