# Unité air-eau pompe à chaleur réversible, pour installation en intérieur

- Propriété du fichier: CYPE INGENIEROS, S.A.
- Format: FIEBDC-3/2002
- Devise: EUR
- Coûts indirects: 3.00 %
- Frais généraux: 13.00 %
- Bénéfice: 6.00 %
- TVA: 20.00 %

## T Équipements techniques

### TV Climatisation et ventilation

#### TVP PAC et roof-top

**TVP030** U Unité air-eau pompe à chaleur réversible, pour installation en intérieur.
Équipement air-eau pour production d'E.C.S., chauffage et refroidissement, pour gaz R-32, alimentation monophasée (230V/50Hz), modèle Hydrolution F1-W "MITSUBISHI HEAVY INDUSTRIES", puissance calorifique 8 kW et COP 3,32 avec température de bulbe humide de l'air extérieur 6°C et température de sortie de l'eau 45°C, puissance calorifique 7,6 kW et COP 4,29 avec température de bulbe humide de l'air extérieur 6°C et température de sortie de l'eau 35°C, puissance frigorifique 6,3 kW et EER 2,43 avec température de bulbe sec de l'air extérieur 35°C et température de sortie de l'eau 7°C, puissance frigorifique 7,8 kW et EER 2,95 avec température de bulbe sec de l'air extérieur 35°C et température de sortie de l'eau 18°C, constitué d'une unité intérieure HSB60-W, de 400x460x250 mm, poids 16 kg, réservoir d'E.C.S. PT300 de 279 litres, de 1634x673x743 mm, poids 115 kg, avec résistance électrique d'appui ME1030M+HR10 de 3 kW dans le ballon d'E.C.S., pompe de circulation CPD11-25M/65, vanne à 3 voies pour production d'E.C.S. VST05M, vanne pour inversion de cycle VCC05M, une console de contrôle des unités RC-HY40-W avec écran LCD, et une unité extérieure air-eau FDCW60VNX-W, de 640x800x290 mm, poids 46 kg, niveau sonore 52 dBA. Totalement montée, connectée et mise en marche par l'entreprise installatrice pour le contrôle de son bon fonctionnement.
Inclut: Implantation de l'unité. Mise en place et fixation de l'unité et de ses accessoires. Connecté aux réseaux de conduction d'eau, électrique et de récupération des condensats. Mise en marche.
Critère pour le métré: Nombre d'unités prévues, selon documentation graphique du Projet.
Critère pour le mémoire: On mesurera le nombre d'unités réellement exécutées selon les spécifications du Projet.
Critère d'évaluation économique: Le prix ne comprend pas les éléments antivibratoires de sol.

| Code | U | Désignation | Quantité | Prix | Montant |
|---|---|---|---|---|---|
| mt42mhi712a | U | Équipement air-eau pour production d'E.C.S., chauffage et refroidissement, pour gaz R-32, alimentation monophasée (230V/50Hz), modèle Hydrolution F1-W "MITSUBISHI HEAVY INDUSTRIES", puissance calorifique 8 kW et COP 3,32 avec température de bulbe humide de l'air extérieur 6°C et température de sortie de l'eau 45°C, puissance calorifique 7,6 kW et COP 4,29 avec température de bulbe humide de l'air extérieur 6°C et température de sortie de l'eau 35°C, puissance frigorifique 6,3 kW et EER 2,43 avec température de bulbe sec de l'air extérieur 35°C et température de sortie de l'eau 7°C, puissance frigorifique 7,8 kW et EER 2,95 avec température de bulbe sec de l'air extérieur 35°C et température de sortie de l'eau 18°C, constitué d'une unité intérieure HSB60-W, de 400x460x250 mm, poids 16 kg, réservoir d'E.C.S. PT300 de 279 litres, de 1634x673x743 mm, poids 115 kg, avec résistance électrique d'appui ME1030M+HR10 de 3 kW dans le ballon d'E.C.S., pompe de circulation CPD11-25M/65, vanne à 3 voies pour production d'E.C.S. VST05M, vanne pour inversion de cycle VCC05M, une console de contrôle des unités RC-HY40-W avec écran LCD, et une unité extérieure air-eau FDCW60VNX-W, de 640x800x290 mm, poids 46 kg, niveau sonore 52 dBA. (matériau) | 1.000 | 6111.00 | 6111.00 |
| mt37sve010c | U | Vanne à sphère en laiton nickelé à visser de 3/4". (matériau) | 2.000 | 5.95 | 11.90 |
| mo005 | h | Compagnon professionnel III/CP2 installateur de climatisation. (main-d'œuvre) | 2.831 | 26.20 | 74.17 |
| mo104 | h | Ouvrier professionnel II/OP installateur de climatisation. (main-d'œuvre) | 2.831 | 22.50 | 63.70 |
| % | % | Frais de chantier des unités d'ouvrage | 2 % | 6260.77 | 125.22 |
|  |  | Coûts directs |  |  | 6385.99 |
