# Unité extérieure d'air conditionné

- Propriété du fichier: CYPE INGENIEROS, S.A.
- Format: FIEBDC-3/2002
- Devise: EUR
- Coûts indirects: 3.00 %
- Frais généraux: 13.00 %
- Bénéfice: 6.00 %
- TVA: 20.00 %

## T Équipements techniques

### TV Climatisation et ventilation

#### TVT Unités terminales autonomes de climatisation

**TVT190** U Unité extérieure d'air conditionné, système air-air multisplit, pour gaz R-410A, pompe à chaleur, gamme domestique (RAC), alimentation monophasée (230V/50Hz), modèle SCM60ZM "MITSUBISHI HEAVY INDUSTRIES", puissance frigorifique nominale 6 kW, puissance calorifique nominale 6,8 kW.
Fourniture et installation d'unité extérieure d'air conditionné, système air-air multisplit, pour gaz R-410A, pompe à chaleur, gamme domestique (RAC), alimentation monophasée (230V/50Hz), modèle SCM60ZM "MITSUBISHI HEAVY INDUSTRIES", puissance frigorifique nominale 6 kW (température de bulbe sec 35°C, température de bulbe humide 24°C), puissance calorifique nominale 6,8 kW (température de bulbe humide 6°C), avec compresseur avec technologie Inverter, de 640x850x290 mm, niveau sonore 50 dBA et débit d'air 2520 m³/h, avec contrôle de condensation et possibilité d'intégration dans un système domotique ou de contrôle Wi-Fi via une interface (non inclus dans ce prix). Comprend les éléments antivibratoires et les supports d'appui. Totalement montée, connectée et mise en marche par l'entreprise installatrice pour le contrôle de son bon fonctionnement.
Inclut: Implantation de l'unité. Installation de l'unité. Connexion de l'unité aux lignes frigorifiques. Connexion de l'unité au réseau électrique. Connexion de l'unité au réseau de tout à l'égout. Mise en marche.
Critère de métré de projet: Nombre d'unités prévues, selon documentation graphique du Projet.
Critère de mesure de l'ouvrage: On mesurera le nombre d'unités réellement exécutées selon les spécifications du Projet.

| Code | U | Désignation | Quantité | Prix | Montant |
|---|---|---|---|---|---|
| mt42mhi150l | U | Unité extérieure d'air conditionné, système air-air multisplit, pour gaz R-410A, pompe à chaleur, gamme domestique (RAC), alimentation monophasée (230V/50Hz), modèle SCM60ZM "MITSUBISHI HEAVY INDUSTRIES", puissance frigorifique nominale 6 kW (température de bulbe sec 35°C, température de bulbe humide 24°C), puissance calorifique nominale 6,8 kW (température de bulbe humide 6°C), avec compresseur avec technologie Inverter, de 640x850x290 mm, niveau sonore 50 dBA et débit d'air 2520 m³/h, avec contrôle de condensation et possibilité d'intégration dans un système domotique ou de contrôle Wi-Fi via une interface (non inclus dans ce prix). (matériau) | 1.000 | 1835.00 | 1835.00 |
| mo005 | h | Compagnon professionnel III/CP2 installateur de climatisation. (main-d'œuvre) | 1.056 | 24.91 | 26.30 |
| mo104 | h | Ouvrier professionnel II/OP installateur de climatisation. (main-d'œuvre) | 1.056 | 21.36 | 22.56 |
| % | % | Coûts directs complémentaires | 2 % | 1883.86 | 37.68 |
|  |  | Coûts directs |  |  | 1921.54 |
