# Réhabilitation énergétique des bâtiments via la mise en place

- Propriété du fichier: CYPE INGENIEROS, S.A.
- Format: FIEBDC-3/2002
- Devise: EUR
- Coûts indirects: 3.00 %
- Frais généraux: 13.00 %
- Bénéfice: 6.00 %
- TVA: 20.00 %

**RCM130** U Réhabilitation énergétique des bâtiments via la mise en place, en remplacement d'un équipement existant, d'unité extérieure d'air conditionné, système air-air multisplit, pour gaz R-410A, pompe à chaleur, avec technologie Hyper Inverter, gamme semi-industrielle (PAC), alimentation monophasée (230V/50Hz), modèle FDC71VNX "MITSUBISHI HEAVY INDUSTRIES", puissance frigorifique nominale 7,1 kW, puissance calorifique nominale 8 kW.
Réhabilitation énergétique des bâtiments via la mise en place, en remplacement d'un équipement existant, d'unité extérieure d'air conditionné, système air-air multisplit, pour gaz R-410A, pompe à chaleur, avec technologie Hyper Inverter, gamme semi-industrielle (PAC), alimentation monophasée (230V/50Hz), modèle FDC71VNX "MITSUBISHI HEAVY INDUSTRIES", puissance frigorifique nominale 7,1 kW (température de bulbe sec 35°C, température de bulbe humide 24°C), puissance calorifique nominale 8 kW (température de bulbe humide 6°C), avec compresseur de type rotatif, de 750x880x340 mm, niveau sonore 51 dBA et débit d'air 3600 m³/h. Comprend les éléments antivibratoires et les supports d'appui. Totalement montée, connectée et mise en marche par l'entreprise installatrice pour le contrôle de son bon fonctionnement.
Inclut: Implantation de l'unité. Installation de l'unité. Connexion de l'unité aux lignes frigorifiques. Connexion de l'unité au réseau électrique. Connexion de l'unité au réseau de tout à l'égout. Mise en marche.
Critère de métré de projet: Nombre d'unités prévues, selon documentation graphique du Projet.
Critère de mesure de l'ouvrage: On mesurera le nombre d'unités réellement exécutées selon les spécifications du Projet.

| Code | U | Désignation | Quantité | Prix | Montant |
|---|---|---|---|---|---|
| mt42mhi160a | U | Unité extérieure d'air conditionné, système air-air multisplit, pour gaz R-410A, pompe à chaleur, avec technologie Hyper Inverter, gamme semi-industrielle (PAC), alimentation monophasée (230V/50Hz), modèle FDC71VNX "MITSUBISHI HEAVY INDUSTRIES", puissance frigorifique nominale 7,1 kW (température de bulbe sec 35°C, température de bulbe humide 24°C), puissance calorifique nominale 8 kW (température de bulbe humide 6°C), avec compresseur de type rotatif, de 750x880x340 mm, niveau sonore 51 dBA et débit d'air 3600 m³/h. (matériau) | 1.000 | 2106.00 | 2106.00 |
| mt42mhi161a | U | Kit de distribution de tuyaux, DIS-WA 1 "MITSUBISHI HEAVY INDUSTRIES". (matériau) | 1.000 | 118.00 | 118.00 |
| mo005 | h | Compagnon professionnel III/CP2 installateur de climatisation. (main-d'œuvre) | 1.056 | 24.91 | 26.30 |
| mo104 | h | Ouvrier professionnel II/OP installateur de climatisation. (main-d'œuvre) | 1.056 | 21.36 | 22.56 |
| % | % | Coûts directs complémentaires | 2 % | 2272.86 | 45.46 |
|  |  | Coûts directs |  |  | 2318.32 |
