# Réhabilitation énergétique des bâtiments via la mise en place

- Propriété du fichier: CYPE INGENIEROS, S.A.
- Format: FIEBDC-3/2002
- Devise: EUR
- Coûts indirects: 3.00 %
- Frais généraux: 13.00 %
- Bénéfice: 6.00 %
- TVA: 20.00 %

**RCM130** U Réhabilitation énergétique des bâtiments via la mise en place, en remplacement d'un équipement existant, d'unité extérieure d'air conditionné, système air-air multisplit, pour gaz R-410A, pompe à chaleur, avec technologie Micro Inverter, gamme semi-industrielle (PAC), alimentation triphasée 400V/50Hz, modèle FDC250VSA "MITSUBISHI HEAVY INDUSTRIES", puissance frigorifique nominale 24 kW, puissance calorifique nominale 27 kW.
Réhabilitation énergétique des bâtiments via la mise en place, en remplacement d'un équipement existant, d'unité extérieure d'air conditionné, système air-air multisplit, pour gaz R-410A, pompe à chaleur, avec technologie Micro Inverter, gamme semi-industrielle (PAC), alimentation triphasée 400V/50Hz, modèle FDC250VSA "MITSUBISHI HEAVY INDUSTRIES", puissance frigorifique nominale 24 kW (température de bulbe sec 35°C, température de bulbe humide 24°C), puissance calorifique nominale 27 kW (température de bulbe humide 6°C), avec compresseur de type rotatif, de 1505x970x370 mm, niveau sonore 59 dBA et débit d'air 8580 m³/h. Comprend les éléments antivibratoires et les supports d'appui. Totalement montée, connectée et mise en marche par l'entreprise installatrice pour le contrôle de son bon fonctionnement.
Inclut: Implantation de l'unité. Installation de l'unité. Connexion de l'unité aux lignes frigorifiques. Connexion de l'unité au réseau électrique. Connexion de l'unité au réseau de tout à l'égout. Mise en marche.
Critère de métré de projet: Nombre d'unités prévues, selon documentation graphique du Projet.
Critère de mesure de l'ouvrage: On mesurera le nombre d'unités réellement exécutées selon les spécifications du Projet.

| Code | U | Désignation | Quantité | Prix | Montant |
|---|---|---|---|---|---|
| mt42mhi165p | U | Unité extérieure d'air conditionné, système air-air multisplit, pour gaz R-410A, pompe à chaleur, avec technologie Micro Inverter, gamme semi-industrielle (PAC), alimentation triphasée 400V/50Hz, modèle FDC250VSA "MITSUBISHI HEAVY INDUSTRIES", puissance frigorifique nominale 24 kW (température de bulbe sec 35°C, température de bulbe humide 24°C), puissance calorifique nominale 27 kW (température de bulbe humide 6°C), avec compresseur de type rotatif, de 1505x970x370 mm, niveau sonore 59 dBA et débit d'air 8580 m³/h. (matériau) | 1.000 | 5996.00 | 5996.00 |
| mt42mhi161c | U | Kit de distribution de tuyaux, DIS-WB 1 "MITSUBISHI HEAVY INDUSTRIES". (matériau) | 1.000 | 133.00 | 133.00 |
| mo005 | h | Compagnon professionnel III/CP2 installateur de climatisation. (main-d'œuvre) | 1.056 | 24.91 | 26.30 |
| mo104 | h | Ouvrier professionnel II/OP installateur de climatisation. (main-d'œuvre) | 1.056 | 21.36 | 22.56 |
| % | % | Coûts directs complémentaires | 2 % | 6177.86 | 123.56 |
|  |  | Coûts directs |  |  | 6301.42 |
