# Équipement air-eau pour production d'E.C.S

- Propriété du fichier: CYPE INGENIEROS, S.A.
- Format: FIEBDC-3/2002
- Devise: EUR
- Coûts indirects: 3.00 %
- Frais généraux: 13.00 %
- Bénéfice: 6.00 %
- TVA: 20.00 %

**TVP110** U Équipement air-eau pour production d'E.C.S., chauffage et refroidissement, pour gaz R-410A, alimentation monophasée (230V/50Hz), modèle Hydrolution Flexible 6 "MITSUBISHI HEAVY INDUSTRIES", puissance calorifique 2,28 kW et COP 3,62 avec température de bulbe humide de l'air extérieur 6°C et température de sortie de l'eau 45°C, puissance calorifique 2,67 kW et COP 5,32 avec température de bulbe humide de l'air extérieur 6°C et température de sortie de l'eau 35°C, puissance frigorifique 4,86 kW et EER 2,64 avec température de bulbe sec de l'air extérieur 35°C et température de sortie de l'eau 7°C, puissance frigorifique 7,03 kW et EER 3,52 avec température de bulbe sec de l'air extérieur 35°C et température de sortie de l'eau 18°C, constitué d'une unité intérieure HSB60, de 400x460x250 mm, poids 16 kg, réservoir d'E.C.S. PT300 de 279 litres, de 1634x673x743 mm, poids 115 kg, avec résistance électrique d'appui MEL1030M de 3 kW dans le ballon d'E.C.S., pompe de circulation CPD11-25M-65, vanne à 3 voies pour production d'E.C.S. VST05M, vanne pour inversion de cycle VCC05M, chauffe-eau électrique d'appui ELK9M de 9 kW pour le circuit de chauffage, une console de contrôle des unités RC-HY40 avec écran LCD, et une unité extérieure air-eau FDCW60VNX-A, de 640x800x290 mm, poids 46 kg, niveau sonore 45 dBA. Comprend les éléments antivibratoires de sol. Totalement monté, connecté et mis en marche par l'entreprise installatrice pour le contrôle de son bon fonctionnement.
Équipement air-eau pour production d'E.C.S., chauffage et refroidissement, pour gaz R-410A, alimentation monophasée (230V/50Hz), modèle Hydrolution Flexible 6 "MITSUBISHI HEAVY INDUSTRIES", puissance calorifique 2,28 kW et COP 3,62 avec température de bulbe humide de l'air extérieur 6°C et température de sortie de l'eau 45°C, puissance calorifique 2,67 kW et COP 5,32 avec température de bulbe humide de l'air extérieur 6°C et température de sortie de l'eau 35°C, puissance frigorifique 4,86 kW et EER 2,64 avec température de bulbe sec de l'air extérieur 35°C et température de sortie de l'eau 7°C, puissance frigorifique 7,03 kW et EER 3,52 avec température de bulbe sec de l'air extérieur 35°C et température de sortie de l'eau 18°C, constitué d'une unité intérieure HSB60, de 400x460x250 mm, poids 16 kg, réservoir d'E.C.S. PT300 de 279 litres, de 1634x673x743 mm, poids 115 kg, avec résistance électrique d'appui MEL1030M de 3 kW dans le ballon d'E.C.S., pompe de circulation CPD11-25M-65, vanne à 3 voies pour production d'E.C.S. VST05M, vanne pour inversion de cycle VCC05M, chauffe-eau électrique d'appui ELK9M de 9 kW pour le circuit de chauffage, une console de contrôle des unités RC-HY40 avec écran LCD, et une unité extérieure air-eau FDCW60VNX-A, de 640x800x290 mm, poids 46 kg, niveau sonore 45 dBA. Comprend les éléments antivibratoires de sol. Totalement monté, connecté et mis en marche par l'entreprise installatrice pour le contrôle de son bon fonctionnement.
Inclut: Implantation de l'équipement. Mise en place et fixation de l'équipement et ses accessoires. Connecté aux réseaux de conduction d'eau, électrique et de récupération des condensats. Mise en marche.
Critère de métré de projet: Nombre d'unités prévues, selon documentation graphique du Projet.
Critère de mesure de l'ouvrage: On mesurera le nombre d'unités réellement exécutées selon les spécifications du Projet.

| Code | U | Désignation | Quantité | Prix | Montant |
|---|---|---|---|---|---|
| mt42mhi702aa | U | Équipement air-eau pour production d'E.C.S., chauffage et refroidissement, pour gaz R-410A, alimentation monophasée (230V/50Hz), modèle Hydrolution Flexible 6 "MITSUBISHI HEAVY INDUSTRIES", puissance calorifique 2,28 kW et COP 3,62 avec température de bulbe humide de l'air extérieur 6°C et température de sortie de l'eau 45°C, puissance calorifique 2,67 kW et COP 5,32 avec température de bulbe humide de l'air extérieur 6°C et température de sortie de l'eau 35°C, puissance frigorifique 4,86 kW et EER 2,64 avec température de bulbe sec de l'air extérieur 35°C et température de sortie de l'eau 7°C, puissance frigorifique 7,03 kW et EER 3,52 avec température de bulbe sec de l'air extérieur 35°C et température de sortie de l'eau 18°C, constitué d'une unité intérieure HSB60, de 400x460x250 mm, poids 16 kg, réservoir d'E.C.S. PT300 de 279 litres, de 1634x673x743 mm, poids 115 kg, avec résistance électrique d'appui MEL1030M de 3 kW dans le ballon d'E.C.S., pompe de circulation CPD11-25M-65, vanne à 3 voies pour production d'E.C.S. VST05M, vanne pour inversion de cycle VCC05M, chauffe-eau électrique d'appui ELK9M de 9 kW pour le circuit de chauffage, une console de contrôle des unités RC-HY40 avec écran LCD, et une unité extérieure air-eau FDCW60VNX-A, de 640x800x290 mm, poids 46 kg, niveau sonore 45 dBA. (matériau) | 1.000 | 6021.00 | 6021.00 |
| mt42www080 | U | Kit d'amortisseurs antivibration de sol, composé de quatre amortisseurs en caoutchouc, avec leurs vis, écrous et rondelles correspondants. (matériau) | 1.000 | 8.00 | 8.00 |
| mt37sve010c | U | Vanne à sphère en laiton nickelé à visser de 3/4". (matériau) | 4.000 | 5.95 | 23.80 |
| mo005 | h | Compagnon professionnel III/CP2 installateur de climatisation. (main-d'œuvre) | 2.822 | 26.36 | 74.39 |
| mo104 | h | Ouvrier professionnel II/OP installateur de climatisation. (main-d'œuvre) | 2.822 | 23.22 | 65.53 |
| % | % | Coûts directs complémentaires | 2 % | 6192.72 | 123.85 |
|  |  | Coûts directs |  |  | 6316.57 |
