# Équipement air-eau pour production d'E.C.S

- Propriété du fichier: CYPE INGENIEROS, S.A.
- Format: FIEBDC-3/2002
- Devise: EUR
- Coûts indirects: 3.00 %
- Frais généraux: 13.00 %
- Bénéfice: 6.00 %
- TVA: 20.00 %

**TVP110** U Équipement air-eau pour production d'E.C.S., chauffage et refroidissement, pour gaz R-410A, alimentation monophasée (230V/50Hz), modèle Hydrolution Bibloc 140 S "MITSUBISHI HEAVY INDUSTRIES", puissance calorifique 16,5 kW et COP 3,31 avec température de bulbe humide de l'air extérieur 6°C et température de sortie de l'eau 45°C, puissance calorifique 16,5 kW et COP 4,2 avec température de bulbe humide de l'air extérieur 6°C et température de sortie de l'eau 35°C, puissance frigorifique 16,5 kW et EER 3,59 avec température de bulbe sec de l'air extérieur 35°C et température de sortie de l'eau 18°C, constitué d'une unité intérieure HMS140VA, de 1004x513x360 mm, poids 60 kg, avec pompe de circulation et vase d'expansion de 18 litres, réservoir d'E.C.S. HT 30 de 30 litres, de 358x593x360 mm, poids 23 kg, et une unité extérieure air-eau FDCW140VNX-A, de 1300x970x370 mm, poids 105 kg, niveau sonore 54 dBA. Comprend les éléments antivibratoires de sol. Totalement monté, connecté et mis en marche par l'entreprise installatrice pour le contrôle de son bon fonctionnement.
Équipement air-eau pour production d'E.C.S., chauffage et refroidissement, pour gaz R-410A, alimentation monophasée (230V/50Hz), modèle Hydrolution Bibloc 140 S "MITSUBISHI HEAVY INDUSTRIES", puissance calorifique 16,5 kW et COP 3,31 avec température de bulbe humide de l'air extérieur 6°C et température de sortie de l'eau 45°C, puissance calorifique 16,5 kW et COP 4,2 avec température de bulbe humide de l'air extérieur 6°C et température de sortie de l'eau 35°C, puissance frigorifique 16,5 kW et EER 3,59 avec température de bulbe sec de l'air extérieur 35°C et température de sortie de l'eau 18°C, constitué d'une unité intérieure HMS140VA, de 1004x513x360 mm, poids 60 kg, avec pompe de circulation et vase d'expansion de 18 litres, réservoir d'E.C.S. HT 30 de 30 litres, de 358x593x360 mm, poids 23 kg, et une unité extérieure air-eau FDCW140VNX-A, de 1300x970x370 mm, poids 105 kg, niveau sonore 54 dBA. Comprend les éléments antivibratoires de sol. Totalement monté, connecté et mis en marche par l'entreprise installatrice pour le contrôle de son bon fonctionnement.
Inclut: Implantation de l'équipement. Mise en place et fixation de l'équipement et ses accessoires. Connecté aux réseaux de conduction d'eau, électrique et de récupération des condensats. Mise en marche.
Critère de métré de projet: Nombre d'unités prévues, selon documentation graphique du Projet.
Critère de mesure de l'ouvrage: On mesurera le nombre d'unités réellement exécutées selon les spécifications du Projet.

| Code | U | Désignation | Quantité | Prix | Montant |
|---|---|---|---|---|---|
| mt42mhi705a | U | Équipement air-eau pour production d'E.C.S., chauffage et refroidissement, pour gaz R-410A, alimentation monophasée (230V/50Hz), modèle Hydrolution Bibloc 140 S "MITSUBISHI HEAVY INDUSTRIES", puissance calorifique 16,5 kW et COP 3,31 avec température de bulbe humide de l'air extérieur 6°C et température de sortie de l'eau 45°C, puissance calorifique 16,5 kW et COP 4,2 avec température de bulbe humide de l'air extérieur 6°C et température de sortie de l'eau 35°C, puissance frigorifique 16,5 kW et EER 3,59 avec température de bulbe sec de l'air extérieur 35°C et température de sortie de l'eau 18°C, constitué d'une unité intérieure HMS140VA, de 1004x513x360 mm, poids 60 kg, avec pompe de circulation et vase d'expansion de 18 litres, réservoir d'E.C.S. HT 30 de 30 litres, de 358x593x360 mm, poids 23 kg, et une unité extérieure air-eau FDCW140VNX-A, de 1300x970x370 mm, poids 105 kg, niveau sonore 54 dBA. (matériau) | 1.000 | 8395.00 | 8395.00 |
| mt42www080 | U | Kit d'amortisseurs antivibration de sol, composé de quatre amortisseurs en caoutchouc, avec leurs vis, écrous et rondelles correspondants. (matériau) | 1.000 | 8.00 | 8.00 |
| mt37sve010d | U | Vanne à sphère en laiton nickelé à visser de 1". (matériau) | 3.000 | 9.81 | 29.43 |
| mt37sve010c | U | Vanne à sphère en laiton nickelé à visser de 3/4". (matériau) | 1.000 | 5.95 | 5.95 |
| mo005 | h | Compagnon professionnel III/CP2 installateur de climatisation. (main-d'œuvre) | 3.961 | 26.36 | 104.41 |
| mo104 | h | Ouvrier professionnel II/OP installateur de climatisation. (main-d'œuvre) | 3.961 | 23.22 | 91.97 |
| % | % | Coûts directs complémentaires | 2 % | 8634.76 | 172.70 |
|  |  | Coûts directs |  |  | 8807.46 |
