# Équipement air-eau pour production d'E.C.S

- Propriété du fichier: CYPE INGENIEROS, S.A.
- Format: FIEBDC-3/2002
- Devise: EUR
- Coûts indirects: 3.00 %
- Frais généraux: 13.00 %
- Bénéfice: 6.00 %
- TVA: 20.00 %

**TVP110** U Équipement air-eau pour production d'E.C.S., chauffage et refroidissement, pour gaz R-410A, alimentation triphasée (400V/50Hz), modèle Hydrolution Todo en Uno 12 "MITSUBISHI HEAVY INDUSTRIES", puissance calorifique 9 kW et COP 3,44 avec température de bulbe humide de l'air extérieur 6°C et température de sortie de l'eau 45°C, puissance calorifique 9,2 kW et COP 4,28 avec température de bulbe humide de l'air extérieur 6°C et température de sortie de l'eau 35°C, puissance frigorifique 8 kW et EER 2,81 avec température de bulbe sec de l'air extérieur 35°C et température de sortie de l'eau 7°C, puissance frigorifique 11 kW et EER 3,62 avec température de bulbe sec de l'air extérieur 35°C et température de sortie de l'eau 18°C, constitué d'une unité intérieure HMK100, de 1715x600x610 mm, poids 165 kg, avec réservoir d'E.C.S. de 180 litres et pompe de circulation, une console de contrôle des unités RC-HY20 avec écran LCD, et une unité extérieure air-eau FDCW100VNX-A, de 845x970x370 mm, poids 81 kg, niveau sonore 50 dBA. Comprend les éléments antivibratoires de sol. Totalement monté, connecté et mis en marche par l'entreprise installatrice pour le contrôle de son bon fonctionnement.
Équipement air-eau pour production d'E.C.S., chauffage et refroidissement, pour gaz R-410A, alimentation triphasée (400V/50Hz), modèle Hydrolution Todo en Uno 12 "MITSUBISHI HEAVY INDUSTRIES", puissance calorifique 9 kW et COP 3,44 avec température de bulbe humide de l'air extérieur 6°C et température de sortie de l'eau 45°C, puissance calorifique 9,2 kW et COP 4,28 avec température de bulbe humide de l'air extérieur 6°C et température de sortie de l'eau 35°C, puissance frigorifique 8 kW et EER 2,81 avec température de bulbe sec de l'air extérieur 35°C et température de sortie de l'eau 7°C, puissance frigorifique 11 kW et EER 3,62 avec température de bulbe sec de l'air extérieur 35°C et température de sortie de l'eau 18°C, constitué d'une unité intérieure HMK100, de 1715x600x610 mm, poids 165 kg, avec réservoir d'E.C.S. de 180 litres et pompe de circulation, une console de contrôle des unités RC-HY20 avec écran LCD, et une unité extérieure air-eau FDCW100VNX-A, de 845x970x370 mm, poids 81 kg, niveau sonore 50 dBA. Comprend les éléments antivibratoires de sol. Totalement monté, connecté et mis en marche par l'entreprise installatrice pour le contrôle de son bon fonctionnement.
Inclut: Implantation de l'équipement. Mise en place et fixation de l'équipement et ses accessoires. Connecté aux réseaux de conduction d'eau, électrique et de récupération des condensats. Mise en marche.
Critère de métré de projet: Nombre d'unités prévues, selon documentation graphique du Projet.
Critère de mesure de l'ouvrage: On mesurera le nombre d'unités réellement exécutées selon les spécifications du Projet.

| Code | U | Désignation | Quantité | Prix | Montant |
|---|---|---|---|---|---|
| mt42mhi700J | U | Équipement air-eau pour production d'E.C.S., chauffage et refroidissement, pour gaz R-410A, alimentation triphasée (400V/50Hz), modèle Hydrolution Todo en Uno 12 "MITSUBISHI HEAVY INDUSTRIES", puissance calorifique 9 kW et COP 3,44 avec température de bulbe humide de l'air extérieur 6°C et température de sortie de l'eau 45°C, puissance calorifique 9,2 kW et COP 4,28 avec température de bulbe humide de l'air extérieur 6°C et température de sortie de l'eau 35°C, puissance frigorifique 8 kW et EER 2,81 avec température de bulbe sec de l'air extérieur 35°C et température de sortie de l'eau 7°C, puissance frigorifique 11 kW et EER 3,62 avec température de bulbe sec de l'air extérieur 35°C et température de sortie de l'eau 18°C, constitué d'une unité intérieure HMK100, de 1715x600x610 mm, poids 165 kg, avec réservoir d'E.C.S. de 180 litres et pompe de circulation, une console de contrôle des unités RC-HY20 avec écran LCD, et une unité extérieure air-eau FDCW100VNX-A, de 845x970x370 mm, poids 81 kg, niveau sonore 50 dBA. (matériau) | 1.000 | 7391.00 | 7391.00 |
| mt42www080 | U | Kit d'amortisseurs antivibration de sol, composé de quatre amortisseurs en caoutchouc, avec leurs vis, écrous et rondelles correspondants. (matériau) | 1.000 | 8.00 | 8.00 |
| mt37sve010c | U | Vanne à sphère en laiton nickelé à visser de 3/4". (matériau) | 4.000 | 5.95 | 23.80 |
| mo005 | h | Compagnon professionnel III/CP2 installateur de climatisation. (main-d'œuvre) | 3.364 | 26.36 | 88.68 |
| mo104 | h | Ouvrier professionnel II/OP installateur de climatisation. (main-d'œuvre) | 3.364 | 23.22 | 78.11 |
| % | % | Coûts directs complémentaires | 2 % | 7589.59 | 151.79 |
|  |  | Coûts directs |  |  | 7741.38 |
