# Récupérateur de chaleur et d'humidité air-air. Installation au plafond

- Propriété du fichier: CYPE INGENIEROS, S.A.
- Format: FIEBDC-3/2002
- Devise: EUR
- Coûts indirects: 3.00 %
- Frais généraux: 13.00 %
- Bénéfice: 6.00 %
- TVA: 20.00 %

## T Équipements techniques

### TV Climatisation et ventilation

#### TVA Distribution d'air

**TVA460** U Récupérateur de chaleur et d'humidité air-air. Installation au plafond.
Récupérateur enthalpique air-air, modèle SAF150E7 "MITSUBISHI HEAVY INDUSTRIES", débit d'air à élevée/moyenne/faible vitesse: 150/150/120 m³/h, consommation d'électricité 107 W, pression sonore à élevée/moyenne/faible vitesse: 29/29/21,5 dBA, dimensions 270x970x467 mm, poids 25 kg, pression statique de l'air à élevée/moyenne/faible vitesse: 80/70/25 Pa, efficacité de récupération calorifique à élevée/moyenne/faible vitesse: 70/70/73%, efficacité de récupération frigorifique à élevée/moyenne/faible vitesse: 63/63/66%, alimentation monophasée à 230 V. Installation au plafond. Comprend les éléments pour la suspension au plafond.
Inclut: Implantation. Mise en place et fixation. Connexion et contrôle de son bon fonctionnement.
Critère pour le métré: Nombre d'unités prévues, selon documentation graphique du Projet.
Critère pour le mémoire: On mesurera le nombre d'unités réellement exécutées selon les spécifications du Projet.

| Code | U | Désignation | Quantité | Prix | Montant |
|---|---|---|---|---|---|
| mt42mhi850a | U | Récupérateur enthalpique air-air, modèle SAF150E7 "MITSUBISHI HEAVY INDUSTRIES", débit d'air à élevée/moyenne/faible vitesse: 150/150/120 m³/h, consommation d'électricité 107 W, pression sonore à élevée/moyenne/faible vitesse: 29/29/21,5 dBA, dimensions 270x970x467 mm, poids 25 kg, pression statique de l'air à élevée/moyenne/faible vitesse: 80/70/25 Pa, efficacité de récupération calorifique à élevée/moyenne/faible vitesse: 70/70/73%, efficacité de récupération frigorifique à élevée/moyenne/faible vitesse: 63/63/66%, alimentation monophasée à 230 V. (matériau) | 1.000 | 1788.00 | 1788.00 |
| mt42www090 | U | Kit de support pour la suspension du plafond, constitué de quatre tiges filetées en acier galvanisé, avec leurs chevilles, écrous et rondelles correspondants. (matériau) | 1.000 | 22.00 | 22.00 |
| mo005 | h | Compagnon professionnel III/CP2 installateur de climatisation. (main-d'œuvre) | 0.600 | 30.20 | 18.12 |
| mo104 | h | Ouvrier professionnel II/OP installateur de climatisation. (main-d'œuvre) | 0.600 | 25.99 | 15.59 |
| % | % | Frais de chantier des unités d'ouvrage | 2 % | 1843.71 | 36.87 |
|  |  | Coûts directs |  |  | 1880.58 |
