# Contrôleur pour connexion de climatiseur (UTA) à détente directe avec unité extérieure d'air conditionné

- Propriété du fichier: CYPE Ingenieros S.A.
- Format: FIEBDC-3/2016
- Logiciel: Générateur de prix de la construction. CYPE Ingenieros, S.A.
- Date: 04/07/2024
- Devise: EUR
- Coûts indirects: 3 %
- Frais généraux: 13 %
- Bénéfice: 6 %
- TVA: 20 %

## T Équipements techniques

### TV Climatisation et ventilation

#### TVU Unités de traitement d'air

**TVU050** U Contrôleur pour connexion de climatiseur (UTA) à détente directe avec unité extérieure d'air conditionné.
Kit d'expansion pour connexion de climatiseur (UTA) à détente directe avec unité extérieure à détente directe de la gamme semi-industrielle PAC, pour gaz R-32/R-410A, avec puissance de refroidissement de l'unité extérieure comprise entre 4 kW et 28 kW, modèle AHU-KIT-SP "MITSUBISHI HEAVY INDUSTRIES", avec entrées analogiques 0-10V et 4-20mA, possibilité d'intégration dans BMS par protocole ModBus et possibilité de connecter en cascade jusqu'à 16 unités extérieures, avec contrôle par câble avec écran tactile LCD, modèle Eco Touch RC-EX3A, pour commande du kit d'expansion. Totalement monté, connecté et testé.
Inclut: Implantation. Mise en place et fixation des éléments. Connexion.
Critère pour le métré: Nombre d'unités prévues, selon documentation graphique du Projet.
Critère pour le mémoire: On mesurera le nombre d'unités réellement exécutées selon les spécifications du Projet.

| Code | U | Désignation | Quantité | Prix | Montant |
|---|---|---|---|---|---|
| mt42mhi835a | U | Kit d'expansion pour connexion de climatiseur (UTA) à détente directe avec unité extérieure à détente directe de la gamme semi-industrielle PAC, pour gaz R-32/R-410A, avec puissance de refroidissement de l'unité extérieure comprise entre 4 kW et 28 kW, modèle AHU-KIT-SP "MITSUBISHI HEAVY INDUSTRIES", avec entrées analogiques 0-10V et 4-20mA, possibilité d'intégration dans BMS par protocole ModBus et possibilité de connecter en cascade jusqu'à 16 unités extérieures. (matériau) | 1 | 607 | 607.000 |
| mt42mhi520a | U | Contrôle par câble avec écran tactile LCD, modèle Eco Touch RC-EX3A "MITSUBISHI HEAVY INDUSTRIES". (matériau) | 1 | 200 | 200.000 |
| mo005 | h | Compagnon professionnel III/CP2 installateur de climatisation. (main-d'œuvre) | 1 | 30.2 | 30.200 |
| mo104 | h | Ouvrier professionnel II/OP installateur de climatisation. (main-d'œuvre) | 1 | 25.99 | 25.990 |
| % | % | Frais de chantier des unités d'ouvrage | 2 % | 863.190 | 17.264 |
|  |  | Coûts directs |  |  | 880.454 |
