# Équipement air-eau, pompe à chaleur aérothermique, pour production d'E.C.S

- Propriété du fichier: CYPE INGENIEROS, S.A.
- Format: FIEBDC-3/2002
- Devise: EUR
- Coûts indirects: 3.00 %
- Frais généraux: 13.00 %
- Bénéfice: 6.00 %
- TVA: 20.00 %

## T Équipements techniques

### TC ECS et chauffage

#### TCL Électricité

**TCL030** U Équipement air-eau, pompe à chaleur aérothermique, pour production d'E.C.S..
Équipement air-eau, pompe à chaleur aérothermique, pour production d'E.C.S., constitué de pompe à chaleur aérothermique, air-eau, pour production d'E.C.S., modèle Q-ton ESA30E(H)2-25 "MITSUBISHI HEAVY INDUSTRIES", réfrigérant R744, puissance calorifique nominale de 30 kW, COP 4,3, dimensions 1690x1350x720 mm, débit d'eau maximal 8,97 l/min, consommation maximale d'électricité 6,98 kW, pression sonore 58 dBA, alimentation triphasée à 400 V, poids 375 kg, compresseur à deux allures (compresseur de type rotatif pour la première étape et compresseur de type scroll pour la seconde étape), limites opératives: entrée d'air entre -25°C et 43°C, entrée d'eau entre 5°C et 63°C, sortie d'eau entre 60°C et 90°C, possibilité de connecter jusqu'à 16 unités contrôlées par un seul contrôleur à distance, avec ballon d'E.C.S., en acier vitrifié, d'intérieur, de 500 litres, contrôle à distance par câble, modèle RC-Q1EH2, kit de câblage de vanne à 3 voies et sondes de température, ensemble de deux sondes de température pour ballon, vanne motorisée à 3 voies. Totalement monté, connecté et mis en marche par l'entreprise installatrice pour le contrôle de son bon fonctionnement.
Critère d'évaluation économique: Le prix ne comprend pas les éléments antivibratoires de sol.
Inclut: Implantation de l'équipement. Mise en place et fixation de l'équipement et ses accessoires. Connecté aux réseaux de conduction d'eau, électrique et de récupération des condensats. Mise en marche.
Critère pour le métré: Nombre d'unités prévues, selon documentation graphique du Projet.
Critère pour le mémoire: On mesurera le nombre d'unités réellement exécutées selon les spécifications du Projet.

| Code | U | Désignation | Quantité | Prix | Montant |
|---|---|---|---|---|---|
| mt42mhi800a | U | Pompe à chaleur aérothermique, air-eau, pour production d'E.C.S., modèle Q-ton ESA30E(H)2-25 "MITSUBISHI HEAVY INDUSTRIES", réfrigérant R744, puissance calorifique nominale de 30 kW, COP 4,3, dimensions 1690x1350x720 mm, débit d'eau maximal 8,97 l/min, consommation maximale d'électricité 6,98 kW, pression sonore 58 dBA, alimentation triphasée à 400 V, poids 375 kg, compresseur à deux allures (compresseur de type rotatif pour la première étape et compresseur de type scroll pour la seconde étape), limites opératives: entrée d'air entre -25°C et 43°C, entrée d'eau entre 5°C et 63°C, sortie d'eau entre 60°C et 90°C, possibilité de connecter jusqu'à 16 unités contrôlées par un seul contrôleur à distance. (matériau) | 1.000 | 43276.00 | 43276.00 |
| mt42mhi820a | U | Ballon d'E.C.S., en acier vitrifié, d'intérieur, de 500 litres, pour système Q-ton, "MITSUBISHI HEAVY INDUSTRIES", pression maximale de travail 8 bar, avec bouche d'inspection, déflecteur dans la partie supérieure du ballon, quatre gaines pour sondes, isolation thermique en mousse de polyuréthane et protection cathodique permanente, libre de maintenance. (matériau) | 1.000 | 4247.00 | 4247.00 |
| mt42mhi811a | U | Kit de câblage de vanne à 3 voies et sondes de température, pour système Q-ton, "MITSUBISHI HEAVY INDUSTRIES", de 20 m de longueur. (matériau) | 1.000 | 958.00 | 958.00 |
| mt42mhi810a | U | Contrôle à distance par câble, modèle RC-Q1EH2, pour système Q-ton, "MITSUBISHI HEAVY INDUSTRIES". (matériau) | 1.000 | 985.00 | 985.00 |
| mt42mhi812a | U | Ensemble de deux sondes de température pour ballon, pour système Q-ton, "MITSUBISHI HEAVY INDUSTRIES". (matériau) | 1.000 | 445.00 | 445.00 |
| mt42mhi813a | U | Vanne motorisée à 3 voies, pour système Q-ton, "MITSUBISHI HEAVY INDUSTRIES". (matériau) | 1.000 | 1266.00 | 1266.00 |
| mt37sve010c | U | Vanne à sphère en laiton nickelé à visser de 3/4". (matériau) | 2.000 | 7.30 | 14.60 |
| mo005 | h | Compagnon professionnel III/CP2 installateur de climatisation. (main-d'œuvre) | 4.344 | 30.20 | 131.19 |
| mo104 | h | Ouvrier professionnel II/OP installateur de climatisation. (main-d'œuvre) | 4.344 | 25.99 | 112.90 |
| % | % | Frais de chantier des unités d'ouvrage | 2 % | 51435.69 | 1028.71 |
|  |  | Coûts directs |  |  | 52464.40 |
