# Équipement air-eau, pompe à chaleur aérothermique, pour chauffage et refroidissement

- Propriété du fichier: CYPE INGENIEROS, S.A.
- Format: FIEBDC-3/2002
- Devise: EUR
- Coûts indirects: 3.00 %
- Frais généraux: 13.00 %
- Bénéfice: 6.00 %
- TVA: 20.00 %

## T Équipements techniques

### TV Climatisation et ventilation

#### TVP PAC et roof-top

**TVP090** U Équipement air-eau, pompe à chaleur aérothermique, pour chauffage et refroidissement.
Équipement air-eau, pompe à chaleur aérothermique, pour chauffage et refroidissement, modèle Hydrolution F5-W "MITSUBISHI HEAVY INDUSTRIES", pour gaz R-410A, alimentation monophasée (230V/50Hz), puissance calorifique 8 kW et COP 3,32 avec température de bulbe humide de l'air extérieur 6°C et température de sortie de l'eau 45°C, puissance calorifique 7,6 kW et COP 4,29 avec température de bulbe humide de l'air extérieur 6°C et température de sortie de l'eau 35°C, puissance frigorifique 6,3 kW et EER 2,43 avec température de bulbe sec de l'air extérieur 35°C et température de sortie de l'eau 7°C, puissance frigorifique 7,8 kW et EER 2,95 avec température de bulbe sec de l'air extérieur 35°C et température de sortie de l'eau 18°C, constitué d'une unité intérieure HSB60-W, de 400x460x250 mm, poids 16 kg, pompe de circulation CPD11-25M/65, vanne pour inversion de cycle VCC05M, une console de contrôle des unités RC-HY40-W avec écran LCD, et une unité extérieure air-eau FDCW60VNX-W, de 640x800x290 mm, poids 46 kg, niveau sonore 52 dBA. Comprend les éléments antivibratoires de sol. Totalement monté, connecté et mis en marche par l'entreprise installatrice pour le contrôle de son bon fonctionnement.
Inclut: Implantation de l'unité. Mise en place et fixation de l'unité et de ses accessoires. Connecté aux réseaux de conduction d'eau, électrique et de récupération des condensats. Mise en marche.
Critère pour le métré: Nombre d'unités prévues, selon documentation graphique du Projet.
Critère pour le mémoire: On mesurera le nombre d'unités réellement exécutées selon les spécifications du Projet.

| Code | U | Désignation | Quantité | Prix | Montant |
|---|---|---|---|---|---|
| mt42mhi713a | U | Équipement air-eau, pompe à chaleur aérothermique, pour chauffage et refroidissement, modèle Hydrolution F5-W "MITSUBISHI HEAVY INDUSTRIES", pour gaz R-410A, alimentation monophasée (230V/50Hz), puissance calorifique 8 kW et COP 3,32 avec température de bulbe humide de l'air extérieur 6°C et température de sortie de l'eau 45°C, puissance calorifique 7,6 kW et COP 4,29 avec température de bulbe humide de l'air extérieur 6°C et température de sortie de l'eau 35°C, puissance frigorifique 6,3 kW et EER 2,43 avec température de bulbe sec de l'air extérieur 35°C et température de sortie de l'eau 7°C, puissance frigorifique 7,8 kW et EER 2,95 avec température de bulbe sec de l'air extérieur 35°C et température de sortie de l'eau 18°C, constitué d'une unité intérieure HSB60-W, de 400x460x250 mm, poids 16 kg, pompe de circulation CPD11-25M/65, vanne pour inversion de cycle VCC05M, une console de contrôle des unités RC-HY40-W avec écran LCD, et une unité extérieure air-eau FDCW60VNX-W, de 640x800x290 mm, poids 46 kg, niveau sonore 52 dBA. (matériau) | 1.000 | 5120.00 | 5120.00 |
| mt37sve010c | U | Vanne à sphère en laiton nickelé à visser de 3/4". (matériau) | 2.000 | 7.30 | 14.60 |
| mt42www080 | U | Kit d'amortisseurs antivibration de sol, composé de quatre amortisseurs en caoutchouc, avec leurs vis, écrous et rondelles correspondants. (matériau) | 1.000 | 8.00 | 8.00 |
| mo005 | h | Compagnon professionnel III/CP2 installateur de climatisation. (main-d'œuvre) | 2.831 | 30.20 | 85.50 |
| mo104 | h | Ouvrier professionnel II/OP installateur de climatisation. (main-d'œuvre) | 2.831 | 25.99 | 73.58 |
| % | % | Frais de chantier des unités d'ouvrage | 2 % | 5301.68 | 106.03 |
|  |  | Coûts directs |  |  | 5407.71 |
